# Muster-Leistungsbeschreibung
Leistungsbeschreibung (GAEB 90, DA81)
Währung: EUR

## Schimmelsanierung mit Color SA plus
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Schimmelbeseitigung

Grundvoraussetzung für eine erfolgreiche Sanierung ist
die Beseitigung der Ursachen, die zu dem Auftreten des
Schimmelpilzwachstums geführt haben. Bauseitige
Schäden sind zu beheben und die Raumnutzer darüber
aufzuklären, wie in Zukunft ein Schimmelpilzwachstum
vermieden werden kann.

Für die Beseitigung eines Schimmelbefalls sind die
gesetzlichen und arbeitsschutzrechtlichen
Vorgaben sowie die allgemein anerkannten Regel der
Technik zu berücksichtigen.

*Hinweis*
Hinweise zur Baustelleneinrichtung

Geräte, Werkzeuge und sonstige
Betriebsmittel, die zur vertragsgemäßen
Erfüllung der Bauleistungen gehören,
antransportieren, bereitstellen und,
soweit nicht gesondert berechnet,
betriebsfertig einrichten, einschl. aller dazu
notwendigen Arbeiten. Baubüros,
Unterkünfte, Werkstätten, Läger o. ä.
soweit erforderlich,
antransportieren, aufbauen und
einrichten. Strom-, Wasser- und
Fernsprechanschluss sowie
Entsorgungseinrichtungen o.ä. für die
Baustelle herstellen. Die
Verbrauchskosten werden separat zu Lasten
des AN abgerechnet. Kosten für Vorhaltung
und Betrieb von Werkzeugen und Geräten,
sind nicht in diese Pauschale, sondern mit in
die Einheitspreise der entsprechenden
Teilleistungen einzurechnen.

*Hinweis*
Hinweis zur Untergrundbeschaffenheit

Der Untergrund muß saugfähig, sauber, tragfähig,
frei von biologischem Bewuchs,Tensiden, Staub- und
Schalmittel-, Öl- und Fettrückständen u.a.
trennenden Substanzen sein.

Baumängel wie Risse, rissige Fugen, fehlerhafte
Anschlüsse, aufsteigende und hygroskopische
Feuchtigkeit müssen vorher beseitigt werden.

Bei Vorhandensein von bauschädlichen Salzen ist eine
quantitative Schadsalzanalyse unerlässlich.

*Hinweis*
Hinweis zur Abfallentsorgung

Der durch die Arbeiten anfallende Schmutz bzw.
Abfall wird Eigentum des Auftragnehmers und ist
von diesem gemäß den örtlichen Bestimmungen
aufzufangen und sach- und fachgerecht zu entsorgen.
Die örtlich geltenden Emissionsschutzbestimmungen sind
zu beachten.

### Titel 00002 Vor- und Nachbehandlung

**00002.0001 Temporäre Sofortbehandlung bei Schimmelbefall (First-Aid-Kit)**
*** Bedarfsposition ohne GB
Sofortige Bindung von Schimmelpilzsporen sowie
Eliminieren von Schimmelpilzen auf mineralischen und
anderen alkoholbeständigen Untergründen mit einem Set
aus einem
fungiziden,  alkoholbasiertem Gel und einer
ableitfähigen,
alkoholbeständigen, antistatischen Folie.

Produkt: Power Protect First-Aid-Kit
oder glw.

Eigenschaften:
Verhindert Sporenemissionen in die Raumluft
Alkoholbasiert
Depotwirkung bis zur Schimmelsanierung
Wirkt schnell und selbstständig
Tiefenwirksam

Produktkenndaten Gel:
Dichte (20 °C) 0,86 g/ml

Produktkenndaten Folie:
Dicke 100 µm
Oberflächenwiderstand 10*9 bis 10*11 Ohm

Angebotenes Produkt:_______________

Nach max. 14 Tagen hat die Schimmelsanierungsmaßnahme
zu erfolgen, alternativ ist die
Fläche erneut zu behandeln.

Verbrauch:
Power Protect First-Aid-Kit <0679>
ca. 2.000 ml/m² Power Protect First-Aid-Gel <0684>
ca: 1 m²/m² Power Protect First-Aid-Sheet <4956>
Einheit: m2

**00002.0002 Entfernen von biologischen Belägen auf Oberflächen (Schimmel-Stop)**
*** Bedarfsposition ohne GB
Entfernen von Schimmelpilzen mit selbstständig
wirkendem, aktivem Spezialreiniger

Produkt: Remmers Schimmel-Stop
oder glw.

Produktkenndaten:
Lösemittelfrei
Dichte (20 °C) Ca. 1,01 g/ml
pH-Wert Ca. 11

Angebotenes Produkt:_______________

Verbrauch:
ca.: 0,1 kg/m² Remmers Schimmel-Stop <0693>
je nach Grad des Befalls
Einheit: m2

**00002.0003 Reduzierung der Sporenbelastung in der Raumluft und auf Oberflächen**
*** Bedarfsposition ohne GB
Abtöten von Schimmelpilzsporen in der Raumluft und
auf Oberflächen mit einem chlorfreien Konzentrat.

Produkt: Remmers Sporenfrei
oder glw.

Eigenschaften:
Keim- und sporenabtötend
Frei von Aktivchlor, organischen Bioziden, Aldehyden
und Ammoniumverbindungen
Verträglich mit allen üblichen Bauuntergründen

Produktkenndaten:
Dichte (20 °C) Ca. 1,05 g/ml
pH-Wert Ca. 3,0

Angebotenes Produkt:_________________

Verbrauch:
Aerosol-Verfahren:
ca. 3 - 5 ml/m³ Raumluft
Flächenanwendung:
ca. 200 ml/m²
Remmers Sporenfrei <1060>
Einheit: m2

### Titel 00003 Schimmelsanierfarbe

**00003.0001 Antimikrobielle Innenwandfarbe (Color SAplus)**
Farbbeschichtung der vorbereiteten Wandflächen
mit einer speziellen antimikrobiellen Innenwandfarbe.

Produkt: Remmers Color SA plus
oder glw.

Produktkenndaten:
lösemittel- u. weichmacherfrei
Glanzgrad: matt
Scheuerbeständig,
Nassabrieb nach DIN EN 13300, Klasse 2,
Hohes Deckvermögen nach DIN EN 13300, Klasse 2
gute Wasserdampfdiffusionsfähigkeit, sd: < 0,3 m bei
2 Anstrichen

Farbton: weiß
Eine optionale Einfärbung nach Wunsch des AG kann
bauseits mit
alkalistabilem Universalabtönkonzentrat vorgenommen
werden.

Angebotenes Produkt:______________

Verbrauch:
ca. 0,15 l/m² je Arbeitsgang Remmers Color SA plus
<2984> je nach Untergrundbeschaffenheit
Einheit: m2
